# CHAU
Angebotsaufforderung (GAEB 90, DA83)
Währung: EUR
Auftraggeber: Covivio Wohnen GmbH

## Zusätzlicher Text
Leistungen
MengeSchüttung ausbauen und entsorgen
460 m²Balkenköpfe sanieren
13 StkDeckenbalken austauschen
650 mSchwammsanierung
Balkenverstärkung mit Stahlprofilen
ca. 16 tDämmung, OSB-Platten und Abdichtung
460 m²

## Zusätzlicher Text
Grundstück:
Chausseestraße 7, 10115 Berlin

Projekt Kürzel: CHAU

Dachgeschoss-Ausbau

Die Bebauung Chausseestraße 7 besteht aus Vorderhaus in
Blockrandbebauung, Seitenflügel und Hinterhaus, mit zwei Höfen. Der
erste Hinterhof ist unterkellert und besitz eine Kappendecke, die von
ihrer Tragfähigkeit eingeschränkt ist.
Das gesamte Dachgeschoss soll ausgebaut werden.

Das 5-geschossige Gebäude ist in Ziegelbauweise mit holzbalkendecken in
den Obergeschossen und einer massiven Decke über dem Kellergeschoss
errichtet. Die Flachdächer besitzen eine Bedachung aus Bitumendichtbahn.
Das Gebäude und der Innenhof sind unterkellert, die Fassaden sind
verputz.

Das vorhandene Dach wird komplett abgetragen, wobei das neugeplante
Dach die Dachneigung, die Trauf- und die Firsthöhe des Bestanddaches
beibehält. Das neue Dach erhält eine extensive Begrünung

Kennzahlen:
Wohneinheiten Bestand  = 29 WE
Wohneinheiten Neu = 2 WE
Treppenhäuser = 3 Stück

Sonstiges:
Als Vorbereitung des Ausbaues ist eine Schwammsanierung und eine
Balkenverstärkung erforderlich.

## Zusätzlicher Text
01  Allgemeines
Anschlüsse für Wasser, Energie und Abwasser werden durch den AG in
erforderlichem Maß auf dem Baufeld zur Verfügung gestellt. Die Kosten
hierfür werden über einen in der Auftragsverhandlung festzulegenden
Prozentsatz von der Schlussrechnungssumme in Abzug gebracht. Die
Verteilung der Medien vom Übergabepunkt (z. B. Baustromverteiler des AG)
bis zum Arbeitsplatz ist Sache des AN.

WC-Einrichtungen werden zur Verfügung gestellt, Abrechnung analog obigem
Absatz. Tagesunterkünfte und Magazincontainer können durch den AG gegen
eine im Verhandlungsgespräch noch zu vereinbarende Monatspauschale zur
Verfügung gestellt werden.

Für vom AN selbst vorgesehene Lagerflächen u.ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und Endtermine
sind Vertragstermine und unbedingt einzuhalten. Sollten zur Einhaltung
der vereinbarten Termine Überstunden erforderlich werden, erfolgt
hierfür keine zusätzliche Vergütung.

05 Stundenlohnarbeiten
Arbeiten auf Nachweis dürfen nur für die gemäß Leistungsverzeichnis
vorgesehene Leistung, und auf besondere Anweisung des Auftraggebers vor
Arbeitsbeginn ausgeführt werden. Die Rapporte müssen arbeitstäglich zur
Anerkennung vorgelegt werden. Verspätet vorgelegte Rapporte werden nicht
anerkannt. Der AN verliert in diesem Fall seinen Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind mit einer entsprechenden Begründung in einem Zusatzangebot
einzureichen.

07 Verwendbarkeitsnachweis
Alle - auch die ausgeschriebenen - Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte der
AN dieser Verpflichtung nicht nachkommen, ist der AG berechtigt, ohne
weitere Vorankündigung die Beräumung / Säuberung der Arbeitsplätze durch
Dritte zu veranlassen. Die daraus entstehenden Kosten trägt der AN.

## Sanierung Decke über 4.OG
Datum: 16.04.24

*Hinweis*
Technische Vorbemerkungen für den Abbruch baulicher
Anlagen
Die Abfallbeseitigung hat nach den Bestimmungen des
Abfallbeseitigungsgesetzes zu erfolgen. Die Einhaltung
der Vorschriften der BauOBln. ist zu beachten. Der
Abbruch hat im Rahmen der einschlägigen
Unfallverhütungsvorschriften der
Abbruchberufsgenossenschaft " UVV bei Abbrucharbeiten"
zu erfolgen. nach § 2 dieser Vorschriften hat immer ein
aufsichtsführender Bauleiter zugegen zu sein. Bei der
Kalkulation sind die v.g. und im LV benannten Erlasse,
Bestimmungen, Vorschriften für Abbrucharbeiten
genauestens zu beachten.

1. Vergabe der Abbrucharbeiten
Der Bieter hat sich vor Abgabe des Angebotes
genauestens von der Beschaffenheit der Abbruchstelle,
der Möglichkeiten der Abfallbeseitigung, den An- und
Abfahrtmöglichkeiten, sowie vom Umfang der Arbeiten an
Ort und Stelle zu überzeugen. Nachträgliche Forderungen
für vorher erkennbare Schwierigkeiten werden nicht
berücksichtigt.

2. Durchführung des Abbruchs
Die Baustelle ist so einzurichten, das die baulichen
Anlagen ordnungsgemäß abgebrochen werden können und
Gefahren oder vermeidbare Belästigungen nicht
entstehen. Belästigungen durch Staub sind zu vermeiden.
Bei Staubbelästigung muss die Abbruchstelle mit Wasser
besprengt werden. Für das erforderlich werdende
Besprengen der Abbruchstelle mit Wasser, ist der
Auftragnehmer zuständig. Die Entnahmestelle für Wasser,
ist dem öffentlichen Versorgungsnetz über ein Standrohr
mit Wasserzähler zu entnehmen. Die Entnahmekosten
werden zum Nachweis abgerechnet. Es ist dringend dafür
Sorge zu tragen, dass Nachbargebäude bzw. Grundstücke
nicht in Mitleidenschaft gezogen werden. Für alle
Schäden an diesen Gebäuden und Grundstücken haftet der
Auftragnehmer.
Beschädigungen, die an Bürgersteigen,
Versorgungsleitungen und öffentlichen Einrichtungen
entstehen, hat der Auftragnehmer auf seine Kosten
sofort zu beheben. Der Abbruch ist unter größter
Vorsichtsmaßnahme gegenüber dem öffentlichen Verkehr
vorzunehmen. Alle Geräte, Werkzeuge, Maschinen, Bagger
und Fahrzeuge, Aufenthalte- und Sanitärräume sind ohne
besondere Vergütung durch den AN vorzuhalten.

3. Sicherung und Haftung
Die Abbruchstelle ist genügend abzusichern, damit
Personen nicht zu Schaden kommen können. Für sämtliche
Schäden, die Unbeteiligte aus dem Abbruch erleiden, ist
der AN verantwortlich. Den Auftraggeber trifft im
Verhältnis zu dem Auftragnehmer keinerlei eigene
Sicherungspflicht.

4. Sicherheitsmaßnahmen
Bauzäune, Absperrungen, Gerüste und sonstige
Sicherungsmaßnahmen müssen vor Beginn der
Abbruchtätigkeit ausgeführt und betriebsfertig sein
(Rücksprache mit der Bauleitung des AG, da zum
Zeitpunkt der Sanierung bereits eine BE eingerichtet
ist.
Sie sind auch bei Unterbrechung der Abbrucharbeiten
oder an Tagen der Arbeitsruhe bis zur restlosen
Beendigung der Abbrucharbeiten aufrechtzuerhalten. Der
in Anspruch genommene Gerätepark, muss den bestehenden
Unfallverhütungsvorschriften entsprechen Betrifft nur
BE-Maßnahmen für die Sanierung selber).

### Titel 01 Sanierung Decke über 4. OG

#### Bereich 01.01 Ausbau und Ensorgung, Schüttung, Stakung, Unterdecke

*Hinweis*
Der Abriss und die Entsorgung des Bestandsbodenbelags
auf der
Decke über 4. OG ist im Untertitel "Abrissarbeiten"
ausgeschrieben.

Die weiteren Abriss- und Entsorgungsarbeiten der
Schüttung, Stakung
und der Unterdecken sind in diesem Untertitel
("Sanierung Decke über 4. OG") ausgeschrieben.

**01.01.010 mineralische Schüttung ausbauen und entsorgen, Z2**
Mineralische Schüttung ausbauen und fachgerecht gemäß
geltender
Entsorgungsrichtlinien entsorgen - OHNE
ZWISCHENLAGERUNG.

Zuordnungswert gem. Gutachten Z2.
Stärke: i. M. ca. 15cm (Annahme)
Kalkulationsansatz: 100 % der gesamten Dachbodenfläche
Entsorgungsebene bei: ca. 19,80m
Grundlage: Prüfbericht "Rietz Sachverständigenbüro" vom
22.09.2021
Menge: 70,000 m3

**01.01.020 Stakung ausbauen und entsorgen**
Stakung ausbauen und entsorgen.

Holzbalken 3-seitig umlaufend freilegen.
Kalkulationsansatz: 100 % der gesamten Dachbodenfläche
Entsorgungsebene bei: ca. 19,80m
Menge: 460,000 m2

**01.01.030 Unterdecke ausbauen und entsorgen**
Unterdecke mit unterseitigem Rohputz (mit Anstrich,
Tapete o. Ä)
ausbauen und entsorgen.

Kalkulationsansatz: 50 % der gesamten Dachbodenfläche
Entsorgungsebene bei: ca. 19,80m
Menge: 230,000 m2

#### Bereich 01.02 Ausbau und Entsorgung Deckenbalken (komplett oder teilweise)

*Hinweis*
Für die Ausführung der ausgeschriebenen Leistungen ist
das
"HOLZSCHUTZTECHNISCHE GUTACHTEN" des Büros Rietz
vom 30.09.2021 zwingend zu beachten und umzusetzen.

**01.02.010 Deckenbalken mit Drehsteifen unterstützen, H=3,00m**
Zu sanierende Deckenbalken und Deckenbalken die
komplett
ausgebaut werden müssen mit Drehsteifen unterstützen.

Unterstützung liefern, vorhalten und nach erfolgter
Balkensanierung
wieder entfernen.

Balkenquerschnitt:  ca. B/H=20/24cm
lichte Höhe:  ca. 3,00m
Menge: 180,000 m

**01.02.020 Balkenkopf zurückschneiden und entsorgen, L=3,50m**
Balkenköpfe gemäß Holzschutzgutachten zurückschneiden
und
schwammbefallenes Holz in geschlossenem Container
entsorgen.

Balkenquerschnitt:  ca. B/H=20/24cm
Rückschnittlänge:  mind. 3,50m
Hinweis: Der Rückschnitt muss mindestens bis 30cm
hinter die
Befallgrenze erfolgen.
Menge: 1,000 Stk

**01.02.030 Balkenkopf zurückschneiden und entsorgen, L=2,00m**
Balkenköpfe gemäß Holzschutzgutachten zurückschneiden
und
entsorgen wie vor, jedoch:

Balkenquerschnitt:  ca. B/H=20/24cm
Rückschnittlänge:  mind. 2,00m
Hinweis. Der Rückschnitt muss mindestens bis 0,30 m
hinter die
Befallgrenze erfolgen.
Menge: 7,000 Stk

**01.02.040 Balkenkopf zurückschneiden und entsorgen, L=2,50m**
Balkenköpfe gemäß Holzschutzgutachten zurückschneiden
und
entsorgen wie vor, jedoch:

Balkenquerschnitt:  ca. B/H=20/24cm
Rückschnittlänge:  mind. 2,50m
Hinweis: Der Rückschnitt muss mindestens bis 0,30 m
hinter die
Befallgrenze erfolgen.
Menge: 3,000 Stk

**01.02.050 Deckenbalken ausbauen und entsorgenn, L=6,50m**
Deckenbalken gemäß Holzschutzgutachten komplett
ausbauen und
schwammbefallenes Holz in geschlossenem Container
entsorgen.

Balkenquerschnitt:  ca. B/H=20/24cm
Balkenlänge:  bis ca. 6,50m
Menge: 10,000 Stk

#### Bereich 01.03 Schwammsanierung

*Hinweis*
Für die Ausführung der ausgeschriebenen Leistungen ist
das
"HOLZSCHUTZTECHNISCHE GUTACHTEN" des Büros Rietz vom
30.09.2021 zwingend zu beachten und umzusetzen.

**01.03.010 Befall mit "Echtem Hausschwamm" entfernen und bekämpfen, Stunden**
Mauerwerkssanierung bezüglich Befall mit Echtem
Hausschwamm,
schwammbefallene Holzbauteile über den sichtbaren
Befall hinaus
entfernen und bekämpfen:

Kontaminierte Bereiche und Sanierungsbereiche mit
Befall des Echten
Hausschwamms kennzeichnen und staubdicht absperren.

Um eine Bekämpfung bzw. Beseitigung dieser Pilze zu
gewährleisten,
müssen folgende Arbeitsschritte im Detail ausgeführt
werden :

- von schwammbefallenen Bereichen des Mauerwerkes ist
der
Wandputz abzuschlagen
- loses Mauerwerk ist zu entfernen
- Auskratzen der Mauerwerksfugen mindestens 20 mm tief
- Lose Fugen aussaugen mittels Industriesauger
- Säubern der Fugen und Wandflächen von noch haftenden
Putz- und Pilzteilen
- Abflammen der Oberfläche
- Bohrlochinjektage im infizierten und gefährdeten
Bereich und
Anlegen von Gift-sperren im Abstand von 1,5 m über
sichtbarer Befallgrenze / Verpressen des Mauerwerkes
- Fluten des freigelegten Mauerwerkes mit einem
geeigneten
und geprüften Schwammbekämpfungsmittel, 2 -fach,
Minimum je nach Saugfähigkeit des Mauerwerkes.
- Neuputz im Wandbereich

Abrechnung zum Stundennachweis nach Anweisung des AG
Ausführungsort: gemäß Holzschutztechnisches Gutachten
gemäß:  Holzschutztechnischem Gutachten Seite 5+6
Menge: 80,000 h

**01.03.020 Befall mit "Echtem Hausschwamm" entfernen und bekämpfen, Material**
Vergütung der eingesetzten Materialien für
vorgeschriebene
Leistungen gemäß Materialnachweis.

Die hier vom AN eingetragene Summe muss im Zuge der
Abrechnung detailliert nachgewiesen werden und ist zum
Zeitpunkt der Angebotserstellung als "Pauschale zum
Nachweis"
anzusehen.
Menge: 1,000 Psch

**01.03.030 Befall mit "Warzenschwamm" entfernen und bekämpfen, Stunden**
Mauerwerkssanierung bezüglich Befall mit "Braunem
Keller- oder
Warzenschwamm" über den sichtbaren Befall hinaus
entfernen
und bekämpfen:

Putz entfernen, Fugen auskratzen, auf Myzeldurchwuchs
kontrollieren.
Bereich Abflammen und reinigen.

Der Sanierungsbereich - einschl. evtl. Putzentfernung
ist auf mind.
0,50 m in alle Richtungen vom letzten erkennbaren
Pilzmyzell anzusetzen.

Abrechnung zum Stundennachweis nach Anweisung des AG.
Ausführungsort: gemäß Holzschutztechnisches Gutachten
Menge: 40,000 h

**01.03.040 Befall mit "Warzenschwamm" entfernen und bekämpfen, Material**
Vergütung der eingesetzten Materialien für
vorbeschriebene
Leistungen gemäß Materialnachweis.

Die hier vom AN eingetragene Summe muss im Zuge der
Abrechnung detailliert nachgewiesen werden und ist zum
Zeitpunkt
der Angebotserstellung als "Pauschale zum Nachweis"
anzusehen.
Menge: 1,000 Psch

**01.03.050 Bohrlochinjektion Holzbalken**
In Bereichen von Gesundschnitten von Balken, die
Schnittbereiche
der verbleibenden Balkenteile mittels Bohrlochinjektage
tiefenimprägnieren.

Bohrungen mit imprägniertem Hartholzdübel verschließen.

Abrechnung in Stück zu behandelndem Balkenkopf
Balkenquerschnitt: ca. B/H=20/24cm

Richtfabrikat.: z.B. Remmers, Adolit Borpatrone Typ II

Angebotenes Fabrikat:
'
...................................'
vom Bieter einzutragen
Menge: 15,000 Stk

**01.03.060 Holzbauteile bebeilen**
Abbeilen von Deckenbalken; in den befallenden Bereichen
bis
zum gesunden Teil abbeilen, Späne absaugen oder abfegen
und abfahren.

Leistungen zum Nachweis auf gesonderte Anordnung des
AG.
Menge: 20,000 h

**01.03.070 Zulage Entsorgung schwammbefallener Hölzer**
Zulage für die Entsorgung schwammbefallener Hölzer und
Schüttung
in geschlossenen Containern.

Entsorgung in gesonderten Containern, welche jederzeit
(außer bei
Beladearbeiten) sowohl auf der Baustelle als auch
während des
Transports zu einer zugelassenen Deponie zugluftdicht
verschlossen
sein müssen. Durch echten Hausschwamm befallene Hölzer
dürfen nicht
auf der Baustelle gelagert werden.

Abrechnung:  in m3 gemäß der Entsorgungsnachweise der
Container
Menge: 6,000 m3

**01.03.080 Auffüllen von Hohlräumen mit Beton**
Auffüllen von diversen Hohlräumen in Bereichen der zu
sanierenden
Decke nach Schwammsanierung mit Beton.

Verarbeitung von Klein- und Kleinstmengen.
Kalkulationsansatz: 1m3
Menge: 1,000 m3

#### Bereich 01.04 Deckenbalkensanierung bzw. neue Deckenbalken

*Hinweis*
Nachfolgend werden die Leistungen gemäß Plan

- "Grundriss DG - Tragwerk Decke über 4.OG", sowie
-  Leistungen gemäß "Holzschutztechnischem Gutachten"

ausgeschrieben, die sich auf Deckenbalkensanierung bzw.
neue Deckenbalken beziehen.

**01.04.010 Auflager vorbereiten**
Auflager in den Bereichen der zu erneuernden
Balkenköpfe vorbereiten.

Loses Mauerwerk und losen Putz entfernen, Fehlstellen
neu aufmauern,
Verbund zu umliegendem Mauerwerk herstellen,
Mörtelschicht
(H=3cm M5) als Ausgleichschicht herstellen und
Sperrschicht unterhalb
der direkten Holzauflage anordnen.

Ausführungsort: - bei Balkenkopfsanierungen
- bei der Verlegung neuer Deckenbalken
- im Bereich von Anlaschungen

siehe:  z.B. Ausführungsplan Grundriss DG-Dachtragwerk,
hier Schnitt C-C
Menge: 170,000 Stk

**01.04.020 neuer Balkenkopf, L=3,50m**
Neuen Balkenkopf aus Nadelholz, Güteklasse II,
Schnittklasse A, liefern und an Bestandsbalken im Zuge
der
nachfolgend beschriebenen Balkenverstärkung nach
statischen
Vorgaben anlaschen. Inklusive Holzschutzmaßnahmen gemäß
holzschutztechnischem Gutachten.

Das Holz muss durch ein bauaufsichtlich zugelassenes
vorbeugendes
Holzschutzmittel, Prüfzeichen Iv, P, oder mit einem
durch die BauA
gelistetes Biozidprodukt mit vergleichbarer Wirkung
(pilzwidrig, vorbeugend
gegen Insekten) durch Streichen geschützt werden.

Weitergehende Auflagerausbildung nach abgeschlossener
Balkensanierung
gesondert ausgeschrieben.
Balkenquerschnitt:  ca. B/H=20/24cm
Anlaschungslänge:  ca. 3,50m
Richtfabrikat:  Kulbasal B25 (Zulassung der BauA bis
31.08.2021)
von Kulba Bauchemie

Angebotenes Fabrikat:
'
....................................'
vom Bieter einzutragen
Menge: 1,000 Stk

**01.04.030 neuer Balkenkopf, L=2,00m**
Neuen Balkenkopf liefern und an Bestandsbalken
anlaschen
sinngemäß wie vor, jedoch:

Balkenquerschnitt:  ca. B/H=20/24cm
Anlaschungslänge:  ca. 2,00m
Menge: 7,000 Stk

**01.04.040 neuer Balkenkopf, L=2,50m**
Neuen Balkenkopf liefern und an Bestandsbalken
anlaschen
sinngemäß wie vor, jedoch:

Balkenquerschnitt:  ca. B/H=20/24cm
Anlaschungslänge:  ca. 2,50m
Menge: 3,000 Stk

**01.04.050 Balkenverstärkung Stahlprofile, 2 x U160, L=6,50m**
2 Stück Stahlprofilträger als U-Profile liefern, zum
Einbauort
transportieren und als Verstärkungen der Holzbalken
gemäß
Statik auf vorbereitetem Auflager einbauen,
einschließlich
Rostschutzanstrich, Bohrungen, Bolzen, Dübel,
Verbindungen usw.

Inklusive Reinigung der Deckenbalken und chemischem
Holzschutz
gemäß Holzschutztechnischem Gutachten:
Deckenbalken, sichtbar, Sichtflächen reinigen und auf
tierischen und
pflanzlichen Befall untersuchen, Sichtflächen
schleifen.
Anschließend Deckenbalken umlaufend mit einem
zugelassenen
Holzschutzmittel Iv + P behandeln.

Abwicklung:  bis 90 cm
Profile:  2 x U160 S235
Verbindungsmittel: Dü Simpson StrongTie Typ Bulldog
D=62 C2+ M12 4,6 im Mittel e=80cm
(von Balkenmitte aus systematisch angeordnet)

Hinweis: für die genauen Abstände der einzelnen
Befestigungen siehe
Einzelschnitte des Tragwerkplans
Länge:  6,50m

gem. Plan:  Grundriss DG - Tragwerk Decke über OG4,
u.A. Schnitt D-D
Menge: 19,000 Stck

**01.04.060 Balkenverstärkung Stahlprofile, 2 x U200, L=6,50m**
2 Stück Stahlprofilträger als U-Profile liefern, zum
Einbauort
transportieren und als Verstärkungen der Holzbalken
einbauen
wie vor, jedoch:

Profile:  2 x U200 S235
Länge:  6,50m
Menge: 4,000 Stck

**01.04.070 Balkenverstärkung Stahlprofile, 2 x U120, L=6,30m**
2 Stück Stahlprofilträger als U-Profile liefern, zum
Einbauort
transportieren und als Verstärkungen der Holzbalken
einbauen
wie vor, jedoch:

Profile:  2 x U120 S235
Länge:  6,30m
Menge: 2,000 Stck

**01.04.080 Balkenverstärkung Stahlprofile, 2 x U120, L=5,50m**
2 Stück Stahlprofilträger als U-Profile liefern, zum
Einbauort
transportieren und als Verstärkungen der Holzbalken
einbauen
wie vor, jedoch:

Profile:  2 x U120 S235
Länge:  5,50m
Menge: 2,000 Stck

**01.04.090 Balkenverstärkung Stahlprofile, 2 x U120, L=4,50m**
2 Stück Stahlprofilträger als U-Profile liefern, zum
Einbauort
transportieren und als Verstärkungen der Holzbalken
einbauen
wie vor, jedoch:

Profile:  2 x U120 S235
Länge:  4,50m
Menge: 1,000 Stck

**01.04.100 Balkenverstärkung Stahlprofile, 2 x U120, L=4,70m**
2 Stück Stahlprofilträger als U-Profile liefern, zum
Einbauort
transportieren und als Verstärkungen der Holzbalken
einbauen
wie vor, jedoch:

Profile:  2 x U120 S235
Länge:  4,70m
Menge: 1,000 Stck

**01.04.110 Balkenverstärkung Stahlprofile, 2 x U120, L=6,40m**
2 Stück Stahlprofilträger als U-Profile liefern, zum
Einbauort
transportieren und als Verstärkungen der Holzbalken
einbauen
wie vor, jedoch:

Profile:  2 x U120 S235
Länge:  6,40m
Menge: 26,000 Stck

**01.04.120 Balkenverstärkung Stahlprofile, 2 x U120, L=5,40m**
2 Stück Stahlprofilträger als U-Profile liefern, zum
Einbauort
transportieren und als Verstärkungen der Holzbalken
einbauen
wie vor, jedoch:

Profile:  2 x U120 S235
Länge:  5,40m
Menge: 2,000 Stck

**01.04.130 Balkenverstärkung Stahlprofile, 2 x U200, L=6,40m**
2 Stück Stahlprofilträger als U-Profile liefern, zum
Einbauort
transportieren und als Verstärkungen der Holzbalken
einbauen
wie vor, jedoch:

Profil:  2 x U200 S235
Länge:  6,40m
Menge: 1,000 Stck

**01.04.140 Balkenverstärkung Stahlprofile, 1 x U160, L=6,50m**
1 Stück Stahlprofilträger als U-Profile liefern, zum
Einbauort
transportieren und als Verstärkungen der Holzbalken
einbauen
wie vor, jedoch:

Profil:  1 x U160 S235
Länge:  6,50m
Menge: 1,000 Stck

**01.04.150 Balkenverstärkung Stahlprofile, 1 x U160, L=6,40m**
1 Stück Stahlprofilträger als U-Profile liefern, zum
Einbauort
transportieren und als Verstärkungen der Holzbalken
einbauen
wie vor, jedoch:

Profil:  1 x U160 S235
Länge:  6,40m
Menge: 1,000 Stck

**01.04.160 Balkenverstärkung Stahlprofile, 1 x U120, L=6,40m**
1 Stück Stahlprofilträger als U-Profile liefern, zum
Einbauort
transportieren und als Verstärkungen der Holzbalken
einbauen
wie vor, jedoch:

Profil:  1 x U120 S235
Länge:  6,40m
Menge: 1,000 Stck

**01.04.170 Balkenverstärkung Stahlprofile, 1 x U160, L=5,10m**
1 Stück Stahlprofilträger als U-Profile liefern, zum
Einbauort
transportieren und als Verstärkungen der Holzbalken
einbauen
wie vor, jedoch:

Profil:  1 x U160 S235
Länge:  5,10m
Menge: 1,000 Stck

**01.04.180 Balkenverstärkung Stahlprofile, 1 x U160, L=6,60m**
1 Stück Stahlprofilträger als U-Profile liefern, zum
Einbauort
transportieren und als Verstärkungen der Holzbalken
einbauen
wie vor, jedoch:

Profil:  1 x U160 S235
Länge:  6,60m
Menge: 1,000 Stck

**01.04.190 Stahlprofil als Deckenbalken, 1 x HEB180, L=6,50m**
Stahlprofilträger liefern, zum Einbauort transportieren
und als
separaten neuen "Balken" gemäß Statik auf vorbereitetem
Auflager
einbauen, einschließlich Rostschutzanstrich,
Verbindungen usw.

Profil:  1 x HEB180 S235
Länge:  6,50m
gem. Plan:  Grundriss DG - Tragwerk Decke über OG4
Menge: 1,000 Stck

**01.04.200 Stahlprofil als Deckenbalken, 1 x HEB140, L=4,20m**
Stahlprofilträger liefern, zum Einbauort transportieren
und als
separaten neuen "Balken" gemäß Statik einbauen wie vor,
jedoch:

Profil:  1 x HEB140 S235
Länge:  4,20m
Menge: 1,000 Stck

**01.04.210 Stahlprofil als Deckenbalken, 1 x HEB140, L=2,00m**
Stahlprofilträger liefern, zum Einbauort transportieren
und als
separaten neuen "Balken" gemäß Statik einbauen wie vor,
jedoch:

Profil:  1 x HEB140 S235
Länge:  2,00m
Menge: 1,000 Stck

**01.04.220 Stahlprofil als Deckenbalken, 1 x HEB140, L=3,90m**
Stahlprofilträger liefern, zum Einbauort transportieren
und als
separaten neuen "Balken" gemäß Statik einbauen wie vor,
jedoch:

Profil:  1 x HEB140 S235
Länge:  3,90m
Menge: 1,000 Stck

**01.04.230 Stahlprofil als Deckenbalken, 1 x HEB140, L=6,40m**
Stahlprofilträger liefern, zum Einbauort transportieren
und als
separaten neuen "Balken" gemäß Statik einbauen wie vor,
jedoch:

Profil:  1 x HEB140 S235
Länge:  6,40m
Menge: 4,000 Stck

**01.04.240 Stahlprofil als Deckenbalken, 2 x U200, L=6,50m**
Stahlprofilträger liefern, zum Einbauort transportieren
und als
separaten neuen "Balken" gemäß Statik einbauen wie vor,
jedoch:

Beide Profile miteinander gemäß Statik verbolzt.
Profil:  2 x U200 S235
Länge:  6,50m
Menge: 2,000 Stck

**01.04.250 Verbindungsmittel**
Liefern und Einbau aller statisch nachgewiesenen und
konstruktiv
erforderlich werdenden Verbindungs- und
Befestigungselemente
über die gemäß VOB Teil C, DIN 18334, Abschnitt 4.1.2
hinausgehenden Verbindungsmittel.

Oberflächen: feuerverzinkt
Abrechnung zum Nachweis.
Menge: 1000,000 kg

**01.04.260 Deckenbalken neu, 2 x VH12/24, L=6,50m**
Neuen Deckenbalken aus Nadelholz, Güteklasse II,
Schnittklasse A,
liefern, zum Einbauort transportieren und einbauen,
einschließlich
Auflagerüberarbeitung entsprechend Erfordernissen und
einschl.
aller notwendigen Abfangungen und Hilfsrüstungen.

Inklusive Holzschutzmaßnahmen:
Deckenbalken umlaufend mit einem zugelassenen
Holzschutzmittel
Iv + P behandeln.
Balkenquerschnitt: zusammengesetzt aus 2 x VH 12/24
Verbindungsmittel: VG ASSY plus M8/200 a=50cm
Holzart:  C24
Längen:  ca. 6,50m
Ausführungsort: - 5 x Vorderhaus - 5 x Quergebäude
gemäß:  Grundriss DG - Tragwerk Decke über 4. OG
hier Schnitt G-G und R-R
Menge: 10,000 Stck

**01.04.270 Balkenkopfauflagerausbildung nach Sanierungsabschluss**
Balkenkopfauflagerausbildung nach Sanierungsabschluss:

- unter Balkenauflager Sperrschicht anordnen
- Stirn- und beidseitig des Balkenkopfes Dämmplatte aus
Mineralwolle verlegen, Stärke ca. 40mm
- gesamten Balkenkopf so einmauern, dass eine 3-seitige
Luftumspülung gewährleistet ist
Ausführungsort: - Balken mit Verstärkungen
- neue Stahlbalken
- neue Holzbalken
Menge: 170,000 Stk

**01.04.280 Lagesicherung neue Stahlbalken**
Lagesicherung neue Stahlbalken gemäß statischen
Vorgaben.

HEB- Träger beidseitig des Flansches mit dem
darunterliegenden
Mauerwerk kraftschlüssig verbinden.

Verbindungsmittel:  2 x Fischer FAZ II Plus R 10/200
gemäß: Grundriss DG - Tragwerk Decke über 4. OG - hier
Schnitt A-A
Menge: 20,000 Stck

**01.04.290 Anschluss neuer Stahlträher an Bestandsholz**
Anschluss neuer Stahlträger an Bestandsholz gemäß
statischen
Vorgaben, inkl. notwendiger Unterstützungsmaßnahmen im
Zuge
der Anschlussarbeiten.

HEB- Träger stirnseitig mit Bestandswechselbalken
kraftschlüssig verbinden.
Verbindungsmittel:  Kopfplatte und Verdübelungen gemäß
Statik
gemäß: Grundriss DG - Tragwerk Decke über 4. OG - hier
Schnitt N-N
Menge: 1,000 Stck

#### Bereich 01.05 Dämmung und OSB-Platte

**01.05.010 100mm Klemmfilz liefern und waagerecht verlegen**
Klemmfilzdämmung liefern und gemäß Architektenplanung
waagerecht zwischen den Holzbalken der sanierte
Holzbalkendecke
verlegen, inklusive sämtlicher erforderlichen
Anpassarbeiten.

Dämmstärke:  100mm
Richtfabrikat:  Rockwool 035

Angebotenes Fabrikat:'

....................................'
vom Bieter einzutragen

Detail: DT_05_0051
Menge: 460,000 m2

**01.05.020 50mm Klemmfilz liefern zur "Profildämmung", H=240mm**
Klemmfilzdämmung liefern und gemäß Architektenplanung
senkrecht im Bereich der neu verlegten Stahlprofile zur
"Profildämmung" verlegen, inklusive sämtlicher
erforderlichen
Anpassarbeiten.

Dämmstärke:  überwiegend ca. 50mm
Dämmhöhe:  überwiegend ca. 240mm

Richtfabrikat:  Rockwool 035

Angebotenes Fabrikat:
'
....................................'
vom Bieter einzutragen

Detail: DT_05_0051
Menge: 900,000 m

**01.05.030 100mm Klemmfilz liefern und einbauen, 2-seitig an Balken**
Klemmfilzdämmung liefern und gemäß Architektenplanung
senkrecht beidseitig aller Deckenbalken verlegen,
inklusive
sämtlicher erforderlichen Anpassarbeiten.

Dämmstärke:  100mm
Dämmhöhe:  überwiegend ca. 240mm
Richtfabrikat:  Rockwool 035

Angebotenes Fabrikat:
'
...................................'
vom Bieter einzutragen

Detail: DT_05_0051
Menge: 1550,000 m

**01.05.040 25mm OSB/3 - Platten liefern und verlegen**
25mm OSB/2 - Platten liefern und auf sanierten
Holzbalken als
Grundlage für bauseitigen Fußbodenaufbau verlegen.

Material:  25mm OSB/3 (gem. Statikplan)
Detail:  DT_05_0051 siehe auch:  Ausführungsplan
Grundriss
DG-Dachtragwerk - 0001
Ausführungsort:  alle Deckenflächen außer
Terrassenbereiche

Hinweis:  BSP 125 d=14mm von Binderholz, nach
Zulassung
ETA-06/0009, oder gleichwertig, entspr. DIN EN 16351
Menge: 400,000 m2

**01.05.050 25mm Duripaneel A2 - Platten liefern und verlegen**
25mm Duripaneel A2 - Platten liefern und auf sanierten
Holzbalken
als Grundlage für bauseitigen Terrassenaufbau verlegen.

Material:  25mm Duripaneel A2
gemäß: Grundriss DG - Tragwerk Decke über 4. OG - hier
Schnitt F-F
Ausführungsort:  alle Terrassenbereiche
Menge: 80,000 m2

**01.05.060 Niveauausgleich für OSB-Plattenverlegung, H=130mm**
Niveauausgleich an Holzbalken zur Überwindung von
Höhensprüngen
als Grundlage / Vorleistung für einen komplett
horizontal zu verlegenden
OSB-Plattenbelag.

Inklusiver aller kraftschlüssigen Verbindungen.
Material:  Holzbohlen (imprägniert) verschiedener
Stärken gemäß statischen
Erfordernissen

Bohlenhöhe:  bis ca. 200mm
Bohlenstärke: bis ca. 50mm

Detail:  DT_05_0051
Menge: 100,000 m

**01.05.070 Anschluss BSP-Platte an Stahlpfetten**
Anschluss BSP-Platte an Stahlpfetten gemäß
"Ausführungsplan
Grundriss DG-Dachtragwerk - 0001 Schnitt E-E"

- BSP-Platten zum Anschluss an Stahlträger HEB 140
oberhalb
ausklinken
- Ausklinkung ca. 30/60mm

Siehe:  Plan ...0001, Schnitt E-E
Menge: 4,000 m

#### Bereich 01.06 Sicherung gegen Tagwasser

**01.06.010 1 Lage Bitumenabdichtung**
1 Lage Bitumenabdichtung inkl. Voranstrich auf
OSB-Plattenscheibe
der neu errichteten Holzbalkendecke liefern und als
Notabdichtung verlegen.

Abdichtung: 1 Lage z.B. V60 S4
Menge: 460,000 m2

#### Bereich 01.07 Stundenlohnarbeiten

**01.07.010 Stundensatz Facharbeiter**
*** Bedarfsposition ohne GB
Arbeiten eine Facharbeiters, welche nicht in den
Positionen erfasst
sind und gegen Nachweis und nur gegen vorherige
Beauftragung
zur Ausführung kommen.

Hinweis:  Unter dieser Position sind nur Stunden
abzurechnen, welche keiner
der oben aufgeführten Stundenpositionen zugeordnet
werden können.
Menge: 100,000 h

**01.07.020 Stundensatz Helfer**
*** Bedarfsposition ohne GB
Arbeiten eine Helfers, welche nicht in den Positionen
erfasst
sind und gegen Nachweis und nur gegen vorherige
Beauftragung
zur Ausführung kommen.

Hinweis:  Unter dieser Position sind nur Stunden
abzurechnen, welche keiner
der oben aufgeführten Stundenpositionen zugeordnet
werden können.
Menge: 100,000 h

USt %: 19,00
